# PRESSKO - Émbolo para las tomas en carga FRIALEN XL y SA-XL - Émbolo d. 250 para la silla de reparación - de Masa

- Propiedad del archivo: CONSTRUNARIO
- Formato: FIEBDC-3/2012
- Programa: Construnario Versión 3.51
- Fecha de los precios: 18/07/2017
- Divisa: EUR

**613823** u PRESSKO - Émbolo para las tomas en carga FRIALEN XL y SA-XL - Émbolo d. 250 para la silla de reparación - de Masa
Precio: 582.48
Émbolo de fijación y conexión del Vacuset XL con salida DN 160, DN 225, DN 250.
