# Unitop - dispositivo de fijación para las tomas simples SA-UNI - de Masa

- Propiedad del archivo: CONSTRUNARIO
- Formato: FIEBDC-3/2012
- Programa: Construnario Versión 3.51
- Fecha de los precios: 28/09/2017
- Divisa: EUR

**613385** u Unitop - dispositivo de fijación para las tomas simples SA-UNI - de Masa
Precio: 4275.00
- Dispositivo de fijación para las tomas de derivación simple SA-UNI DN 250 a DN 710 con salidas DN 90, DN110, DN 125 y DN 160. - Se suministra en un maletín de aluminio.
