# FRIATOP - Dispositivo de fijación (Top Loading) - de Masa

- Propiedad del archivo: CONSTRUNARIO
- Formato: FIEBDC-3/2012
- Programa: Construnario Versión 3.51
- Fecha de los precios: 18/07/2017
- Divisa: EUR

**613350** u FRIATOP - Dispositivo de fijación (Top Loading) - de Masa
Precio: 2337.00
Para el montaje de los accesorios de asiento FRIALEN XL. Dispositivo de fijación, presión y colocación de acoplamientos de asiento. Para la adaptación de todos los accesorios modelo TL, en todo el campo de superficie dado.
