# Adaptador universal para SA-TL d. 250 - 280 (315) - de Masa

- Propiedad del archivo: CONSTRUNARIO
- Formato: FIEBDC-3/2012
- Programa: Construnario Versión 3.51
- Fecha de los precios: 15/03/2016
- Divisa: EUR

**614351** u Adaptador universal para SA-TL d. 250 - 280 (315) - de Masa
Precio: 139.08
Adaptador universal para SA-TL DN 250 a 280 (315).
