# VACUSET XL - Accesorio para realizar el vacío para los accesorios FRIALEN XL y de silla SA-XL y RS-XL - de Masa

- Propiedad del archivo: CONSTRUNARIO
- Formato: FIEBDC-3/2012
- Programa: Construnario Versión 3.51
- Fecha de los precios: 18/07/2017
- Divisa: EUR

**613820** u VACUSET XL - Accesorio para realizar el vacío para los accesorios FRIALEN XL y de silla SA-XL y RS-XL - de Masa
Precio: 1372.28
Para la instalación de los accesorios FRIALEN XL , SA-XL con salida DN 160, DN 225 y DN 250 y el montaje de las abrazaderas de refuerzo FRIALEN XL RS-XL . Conjunto Vacubox XL, compuesto de medidores y cableado; conector NW 7,2 de acoplamiento para conectar con el compresor. Se suministra en un maletín de aluminio. Para la instalación de FRIALEN SA-XL es necesario el émbolo (Pressko).
