# PRESSKO - Émbolo para las tomas en carga FRIALEN XL y SA-XL - Émbolo d. 225 para la silla de reparación - de Masa

- Propiedad del archivo: CONSTRUNARIO
- Formato: FIEBDC-3/2012
- Programa: Construnario Versión 3.51
- Fecha de los precios: 15/02/2018
- Divisa: EUR

**613822** u PRESSKO - Émbolo para las tomas en carga FRIALEN XL y SA-XL - Émbolo d. 225 para la silla de reparación - de Masa
Precio: 506.16
Émbolo de fijación y conexión del Vacuset XL con salida DN 160, DN 225, DN 250.
