# ALTK FWSG 225 Y 63/225 - Caja de aluminio para el transporte de los rascadores FRIATEC - de Masa

- Propiedad del archivo: CONSTRUNARIO
- Formato: FIEBDC-3/2012
- Programa: Construnario Versión 3.51
- Fecha de los precios: 15/02/2018
- Divisa: EUR

**613309** u ALTK FWSG 225 Y 63/225 - Caja de aluminio para el transporte de los rascadores FRIATEC - de Masa
Precio: 148.97
- Para transportar y almacenar máquinas rascadores.
