# FWZ - Rascador manual - de Masa

- Propiedad del archivo: CONSTRUNARIO
- Formato: FIEBDC-3/2012
- Programa: Construnario Versión 3.51
- Fecha de los precios: 18/07/2017
- Divisa: EUR

**613300** u FWZ - Rascador manual - de Masa
Precio: 28.96
Para la eliminación de la capa de óxido de las tuberías de PE – AD y accesorios, así como para desbarbar el canto cortado. Cuchillas de repuesto en pack de 5 uds.
