# FWZ - pack cuchillas - de Masa

- Propiedad del archivo: CONSTRUNARIO
- Formato: FIEBDC-3/2012
- Programa: Construnario Versión 3.51
- Fecha de los precios: 18/07/2017
- Divisa: EUR

**613270** u FWZ - pack cuchillas - de Masa
Precio: 21.89
- Cuchillas de repuesto en pack de 5 uds.
