# FWZXL - Rascador manual para tubos de gran diámetro - de Masa

- Propiedad del archivo: CONSTRUNARIO
- Formato: FIEBDC-3/2012
- Programa: Construnario Versión 3.51
- Fecha de los precios: 18/07/2017
- Divisa: EUR

**613299** u FWZXL - Rascador manual para tubos de gran diámetro - de Masa
Precio: 190.84
Para eliminar la capa de oxido de tubos de PE de gran diámetro, que no pueden ser limpiados con rascadores convencionales. Sirve especialmente para la preparación de las superficies de unión con collarines del tipo FRIALEN XL. También es apto para quitar las rebabas de bordes cortados. Dispone de dos superficies de corte.
