# FWSGE 8. Cuchillas para FWSG SE, tornillo tipo ALLEN - de Masa

- Propiedad del archivo: CONSTRUNARIO
- Formato: FIEBDC-3/2012
- Programa: Construnario Versión 3.51
- Fecha de los precios: 22/01/2016
- Divisa: EUR

**613 327** u FWSGE 8. Cuchillas para FWSG SE, tornillo tipo ALLEN - de Masa
Precio: 176.93
Integrado por 1 unidad de cuchillas de repuesto. 1 tornillo de cabeza de estrella y 1 llave cabeza estrella.
