# FWSGE 11 Cuchillas para FWSG RA 50 y 63 - de Masa

- Propiedad del archivo: CONSTRUNARIO
- Formato: FIEBDC-3/2012
- Programa: Construnario Versión 3.51
- Fecha de los precios: 18/07/2017
- Divisa: EUR

**613330** u FWSGE 11 Cuchillas para FWSG RA 50 y 63 - de Masa
Precio: 120.38
Integrado por 1 unidad de cuchillas de repuesto. 1 tornillo de cabeza de estrella y 1 llave cabeza estrella.
