# FWSGE 12 Cuchillas para FWSG XL - Diseñadas para grandes diámetros - de Masa

- Propiedad del archivo: CONSTRUNARIO
- Formato: FIEBDC-3/2012
- Programa: Construnario Versión 3.51
- Fecha de los precios: 18/07/2017
- Divisa: EUR

**613331** u FWSGE 12 Cuchillas para FWSG XL - Diseñadas para grandes diámetros - de Masa
Precio: 488.60
Integrado por 1 unidad de cuchillas de repuesto.1 placa de deslizamiento. 2 tornillo de cabeza de estrella y 1 llave cabeza estrella
