# PFSP - Spray de aceite para el mantenimiento de los rascaores de FRIATEC - de Masa

- Propiedad del archivo: CONSTRUNARIO
- Formato: FIEBDC-3/2012
- Programa: Construnario Versión 3.51
- Fecha de los precios: 18/07/2017
- Divisa: EUR

**613301** u PFSP - Spray de aceite para el mantenimiento de los rascaores de FRIATEC - de Masa
Precio: 25.54
Para la limpieza y el mantenimiento de rascadores. Contenido 100 ml. Observe con atención las instrucciones de seguridad y utilización indicadas en el recipiente del spray de mantenimiento, y a las pertinentes instrucciones de uso de las rascadores.
