# FWSGE 3. Cuchillas para FWSG 225/315 Y FWSGA. Pintadas de color rojo - de Masa

- Propiedad del archivo: CONSTRUNARIO
- Formato: FIEBDC-3/2012
- Programa: Construnario Versión 3.51
- Fecha de los precios: 18/07/2017
- Divisa: EUR

**613322** u FWSGE 3. Cuchillas para FWSG 225/315 Y FWSGA. Pintadas de color rojo - de Masa
Precio: 254.90
Integrado por 3 unidades de cuchillas de repuesto. 1 tornillo de cabeza de estrella y 1 llave cabeza estrella.
