# SGE 5. Cuchillas para FWSG 710 L/S / FWSG 900 L. Pintadas de color azul - de Masa

- Propiedad del archivo: CONSTRUNARIO
- Formato: FIEBDC-3/2012
- Programa: Construnario Versión 3.51
- Fecha de los precios: 18/07/2017
- Divisa: EUR

**613324** u SGE 5. Cuchillas para FWSG 710 L/S / FWSG 900 L. Pintadas de color azul - de Masa
Precio: 254.90
Integrado por 3 unidades de cuchillas de repuesto. 1 tornillo de cabeza de estrella y 1 llave cabeza estrella.
