# FWSGE 7. Cuchillas para FWSGS 225 - de Masa

- Propiedad del archivo: CONSTRUNARIO
- Formato: FIEBDC-3/2012
- Programa: Construnario Versión 3.51
- Fecha de los precios: 18/07/2017
- Divisa: EUR

**613326** u FWSGE 7. Cuchillas para FWSGS 225 - de Masa
Precio: 254.90
Integrado por 1 unidad de cuchillas de repuesto. 2 tornillos de cabeza de estrella y 1 llave cabeza estrella.
