# FWSG SE 250 - Rascador para tubo y superficies de asiento desde d 63 a d. 315 - de Masa

- Propiedad del archivo: CONSTRUNARIO
- Formato: FIEBDC-3/2012
- Programa: Construnario Versión 3.51
- Fecha de los precios: 18/07/2017
- Divisa: EUR

**613572** u FWSG SE 250 - Rascador para tubo y superficies de asiento desde d 63 a d. 315 - de Masa
Precio: 1639.32
Rascador para extremos de tubos y tomas simples y en carga. Dimensionado para cada diámetro para un rascado seguro y libre de óxido. Se usa en tuberías PE-AD y PE-XA. Cuchillas reversibles para doblar la duración. Fácil fijación gracias al diseño de apertura y cierre. Suministrado en una práctica caja de aluminio de protección para el transporte.
