# FWSG 900 L - Rascador para tubos desde DN 630 hasta DN 900 - de Masa

- Propiedad del archivo: CONSTRUNARIO
- Formato: FIEBDC-3/2012
- Programa: Construnario Versión 3.51
- Fecha de los precios: 18/07/2017
- Divisa: EUR

**613644** u FWSG 900 L - Rascador para tubos desde DN 630 hasta DN 900 - de Masa
Precio: 7227.60
Para eliminar de forma segura la capa de óxido de las tuberías de HDPE y PE-Xa a la mitad o completo y para el rascado seguro de piezas y tubos que van a ser soldados a testa. Rascador de gran longitud. Chuchilla con hoja de carburo para una larga duración y rascado uniforme. Suministrado en una práctica caja de aluminio de protección para el transporte.
