# FWSG XL - Rascador para tubos d. 800 a 1200 - de Masa

- Propiedad del archivo: CONSTRUNARIO
- Formato: FIEBDC-3/2012
- Programa: Construnario Versión 3.51
- Fecha de los precios: 09/05/2016
- Divisa: EUR

**613 645** u FWSG XL - Rascador para tubos d. 800 a 1200 - de Masa
Precio: 17784.00
Para eliminar de forma segura la capa de óxido en las tuberías de PE-AD en diámetros desde 800 a 1200, SDR11 - SDR33. Diseño modular para un fácil manejo y rápida instalación. Ajuste rápido y seguro al ancho del tubo. Montaje central, accionamiento mediante manivela. Compensación automática de la ovalidad de tubería y tolerancias mediante una cuchilla alojada en muelle móvil . Cuchilla reversible para doblar la duración. Suministrado en una práctica caja de aluminio de protección para el transporte.
