# FWSG 63 - Rascador para tubos d.20 a 63 - de Masa

- Propiedad del archivo: CONSTRUNARIO
- Formato: FIEBDC-3/2012
- Programa: Construnario Versión 3.51
- Fecha de los precios: 18/07/2017
- Divisa: EUR

**613305** u FWSG 63 - Rascador para tubos d.20 a 63 - de Masa
Precio: 1265.40
Para eliminar de forma segura la capa de óxido de las tuberías de HDPE y PE-Xa. Cuchilla extra ancha de metal duro. Incluye 1 cuchilla de repuesto. Suministrado en una práctica caja de aluminio de protección para el transporte.
