# FWSG 710 L - Rascador para tubos d. 250 a 710 - de Masa

- Propiedad del archivo: CONSTRUNARIO
- Formato: FIEBDC-3/2012
- Programa: Construnario Versión 3.51
- Fecha de los precios: 15/02/2018
- Divisa: EUR

**613642** u FWSG 710 L - Rascador para tubos d. 250 a 710 - de Masa
Precio: 3214.80
Para eliminar de forma segura la capa de óxido de las tuberías de HDPE y PE-Xa a la mitad o completo. Rascador de gran longitud. Chuchilla con hoja de carburo para una larga duración y rascado uniforme. Suministrado en una práctica caja de aluminio de protección para el transporte.
