# Rascador compacto - FWSG RA d 40 - de Masa

- Propiedad del archivo: CONSTRUNARIO
- Formato: FIEBDC-3/2012
- Programa: Construnario Versión 3.51
- Fecha de los precios: 18/07/2017
- Divisa: EUR

**613581** u Rascador compacto - FWSG RA d 40 - de Masa
Precio: 368.22
Rascador compacto específico de cada diámetro utilizado para la eliminación segura del recubrimiento de óxido en tubos de PE-AD y PE-Xa y en salidas de DAA, DAV,DAP, SA, TA etc… Con cuchilla extra larga, también apto para manguitos largos FRIALONG. Colocación rápida y fácil a través de un mecanismo novedoso. Compensación automática de irregularidades y tolerancias de los tubos. Accionamiento manual por manivela o con máquina taladradora y llave Allen
