# SPASS - Tarjeta de soldador - de Masa

- Propiedad del archivo: CONSTRUNARIO
- Formato: FIEBDC-3/2012
- Programa: Construnario Versión 3.51
- Fecha de los precios: 15/02/2018
- Divisa: EUR

**623100** u SPASS - Tarjeta de soldador - de Masa
Precio: 43.42
Para identificación del soldador y protección ante la manipulación de terceros de las máquinas FRIAMAT®. El número de obra y nombre de soldador se registran en la memoria de la máquina. Para pedidos, por favor, solicitar formulario.
