# CONTACT 4 - Bornes de conexión de 4,0 mm - de Masa

- Propiedad del archivo: CONSTRUNARIO
- Formato: FIEBDC-3/2012
- Programa: Construnario Versión 3.51
- Fecha de los precios: 18/07/2017
- Divisa: EUR

**624530** u CONTACT 4 - Bornes de conexión de 4,0 mm - de Masa
Precio: 51.76
Para la conexión al accesorio de soldadura en toda nuestra gama FRIAMAT®. Estos conectores se venden por unidad
