# ADFL - Adaptador bifilar - 2 unidades - de Masa

- Propiedad del archivo: CONSTRUNARIO
- Formato: FIEBDC-3/2012
- Programa: Construnario Versión 3.51
- Fecha de los precios: 18/07/2017
- Divisa: EUR

**613236** u ADFL - Adaptador bifilar - 2 unidades - de Masa
Precio: 87.10
Para conectar a los bornes de cualquier tipo de FRIAMAT®. Estos conectores se venden por pares.
