# ADBK - Adaptador para bornes de 4,7 mm - de Masa

- Propiedad del archivo: CONSTRUNARIO
- Formato: FIEBDC-3/2012
- Programa: Construnario Versión 3.51
- Fecha de los precios: 18/07/2017
- Divisa: EUR

**613237** u ADBK - Adaptador para bornes de 4,7 mm - de Masa
Precio: 103.51
Adaptador para bornes de 4,7 mm para cualquier tipo de FRIAMAT®. Estos conectores se venden por pares.
