# ALTK FWSG SE - Caja de aluminio para el transporte de rascadores - de Masa

- Propiedad del archivo: CONSTRUNARIO
- Formato: FIEBDC-3/2012
- Programa: Construnario Versión 3.51
- Fecha de los precios: 15/02/2018
- Divisa: EUR

**613320** u ALTK FWSG SE - Caja de aluminio para el transporte de rascadores - de Masa
Precio: 240.91
Caja de aluminio para el transporte de rascadores
