# FRIATRACE - Software- Banco de datos - KOMB DATA - de Masa

- Propiedad del archivo: CONSTRUNARIO
- Formato: FIEBDC-3/2012
- Programa: Construnario Versión 3.51
- Fecha de los precios: 18/07/2017
- Divisa: EUR

**624026** u FRIATRACE - Software- Banco de datos - KOMB DATA - de Masa
Precio: 466.83
Software para el tratamiento posterior de los datos de soldadura de las máquinas FRIAMAT® (solo con función de documentación) en el PC, incluyendo el tratamiento posterior de los datos de trazabilidad. Adecuado para los sistemas operativos Windows NT 4.0/2000 y Windows XP. Con función de base de datos (todos los datos de soldadura en una base de datos), para explotación, copia, selección, búsqueda, formateo, edición, etc. Consta de: • CD-ROM • Cable de conexión PC – soldador • Descripción del programa Paquete combinado ( FRIATRACE Combi Package) para los equipos de soldadura FRIAMAT con la trazabilidad y la función de la documentación. Consta de: - Memory Stick - CD-ROM (software FRIATRACE) - Descripción del Programa
