# SUPER-P - Tarjeta de surpevisor - de Masa

- Propiedad del archivo: CONSTRUNARIO
- Formato: FIEBDC-3/2012
- Programa: Construnario Versión 3.51
- Fecha de los precios: 15/02/2018
- Divisa: EUR

**623101** u SUPER-P - Tarjeta de surpevisor - de Masa
Precio: 43.42
Tarjeta para el control del menú de funciones de la FRIAMAT XL y FRIAMAT Prime y eco. Para pedidos, por favor, solicitar formulario.
