# ALTK (FMT) - Caja de aluminio para transporte - para FRIAMAT prime / basic - de Masa

- Propiedad del archivo: CONSTRUNARIO
- Formato: FIEBDC-3/2012
- Programa: Construnario Versión 3.51
- Fecha de los precios: 18/07/2017
- Divisa: EUR

**627001-1** u ALTK (FMT) - Caja de aluminio para transporte - para FRIAMAT prime / basic - de Masa
Precio: 376.20
Para el transporte y el almacenamiento de equipos de soldadura FRIAMAT. Otras cajas de transporte para equipos más antiguos FRIAMAT (I-II) bajo consulta.
