# FWLESST - Lápiz lector de código de barras - de Masa

- Propiedad del archivo: CONSTRUNARIO
- Formato: FIEBDC-3/2012
- Programa: Construnario Versión 3.51
- Fecha de los precios: 18/07/2017
- Divisa: EUR

**623645** u FWLESST - Lápiz lector de código de barras - de Masa
Precio: 323.76
Lápiz lector de códigos de barras FRIAMAT apto para leer los códigos de soldadura y de trazabilidad. Apto para todos los equipos de soldadura FRIAMAT.
