# SCAN - Escaner lector de código de barras - de Masa

- Propiedad del archivo: CONSTRUNARIO
- Formato: FIEBDC-3/2012
- Programa: Construnario Versión 3.51
- Fecha de los precios: 18/07/2017
- Divisa: EUR

**624002** u SCAN - Escaner lector de código de barras - de Masa
Precio: 1197.00
Escáner lector de códigos de barras FRIAMAT diseñado para el uso en obra. Para la lectura rápida de los códigos de soldadura y códigos de trazabilidad. Bolsa de mano para el fácil almacenamiento. Apto para todos los equipos actuales de FRIAMAT.
