# MEMSTICK - Memoría portatil USB - de Masa

- Propiedad del archivo: CONSTRUNARIO
- Formato: FIEBDC-3/2012
- Programa: Construnario Versión 3.51
- Fecha de los precios: 18/07/2017
- Divisa: EUR

**624023** u MEMSTICK - Memoría portatil USB - de Masa
Precio: 31.04
Memoria portátil USB para almacenar los datos de soldadura y transferirlos de los equipos FRIAMAT (sólo los que tengan función de documentación) al software FRIATRACE así como la transmisión de un PDF al PC.
