# PA-USB - Adaptador USB paralelo FRIAMAT - de Masa

- Propiedad del archivo: CONSTRUNARIO
- Formato: FIEBDC-3/2012
- Programa: Construnario Versión 3.51
- Fecha de los precios: 18/07/2017
- Divisa: EUR

**613263** u PA-USB - Adaptador USB paralelo FRIAMAT - de Masa
Precio: 369.36
Para la conexión de una impresora con puerto USB tipo B a los máquinas de soldadura FRIAMAT desde el año de construcción 2000 con puerto paralelo. Permite la impresión directa de los datos de soldadura mediante impresora USB (no sirve con impresoras GDI). Alimentación eléctrica a través de la fuente de alimentación incluida. Adaptadores incluidos.
