# Con lápiz lector de código de barras - de Masa

- Propiedad del archivo: CONSTRUNARIO
- Formato: FIEBDC-3/2012
- Programa: Construnario Versión 3.51
- Fecha de los precios: 18/07/2017
- Divisa: EUR

**613092** u Con lápiz lector de código de barras - de Masa
Precio: 2992.50
Unidad de fusión universal para la unión de accesorios de DN 20 a DN 710. Compartimento de almacenamiento para accesorios, opción de lector código de barras o escáner para el reconocimiento de códigos de barras.Teclado de fácil manejo. Selección de idiomas, volumen de timbre ajustable, e introducción manual de notas. Cable de conexión (4 m) y cable de red (5 m) extra largos. Peso aproximado 20,5 kg. Suministrado en una práctica caja de aluminio de protección para el transporte.
