# Con lápiz lector de código de barras - de Masa

- Propiedad del archivo: CONSTRUNARIO
- Formato: FIEBDC-3/2012
- Programa: Construnario Versión 3.51
- Fecha de los precios: 18/07/2017
- Divisa: EUR

**613104** u Con lápiz lector de código de barras - de Masa
Precio: 4488.75
Unidad de fusión para la soldadura mediante accesorios de electrofusión de tubos de cualquier tamaño (hasta DN 900) Con lápiz óptico o lector de código de barras, fácil manejo,bolsillo para guardar los adaptadores, teclado sinóptico, selección del idioma, ajuste el volumen del zumbador, introducción manual de emergencia. Cable de conexión (4 m) y cable de red (5 m) extra largos. Peso aproximado 12,8 kg. Suministrado en una práctica caja de aluminio de protección para el transporte.
