# Con escaner lector de código de barras - de Masa

- Propiedad del archivo: CONSTRUNARIO
- Formato: FIEBDC-3/2012
- Programa: Construnario Versión 3.51
- Fecha de los precios: 18/07/2017
- Divisa: EUR

**614090** u Con escaner lector de código de barras - de Masa
Precio: 5548.95
Unidad de fusión universal para la unión de accesorios de DN 20 a DN 710. Fácil guia de usuario con un gran display, maxi-guía y modernos intefaces: Puertos USB (A + B) para la transmisión de datos a través de tarjeta de memoria FRIATEC (incluida); para la conexión de impresoras, volcado de datos y de documentos PDF. Puerto paralelo para conexión a impresora y PC. Contraseña de supervisor para el ajuste individual de las funciones del dispositivo. Posibilidad de introducir coordenadas GPS, e introducir información a través de textos de código de barras, con lápiz lector o escáner de código de barras (opcional). Selección de idiomas, volumen de timbre ajustable, e introducción manual de notas. Cable de conexión (4 m) y cable de red (5 m) extra largos. Peso aproximado 20,5 kg. Suministrado en una práctica caja de aluminio de protección para el transporte.
