# BS - Set de montaje - Ø 63-225 - 1,2 - 2,0 mm - de Masa

- Propiedad del archivo: CONSTRUNARIO
- Formato: FIEBDC-3/2012
- Programa: Construnario Versión 3.51
- Fecha de los precios: 18/07/2017
- Divisa: EUR

**616069** u BS - Set de montaje - Ø 63-225 - 1,2 - 2,0 mm - de Masa
Precio: 160.60
Conjunto de varilla y vaina telescópica para accionar las válvulas FRIALEN KH, KHP, AKHP y AKHP-TL desde la tapa de registro de acera. En el rango indicado regulable sin escalones ni herramienta, incluso montado. Resistente en todas las posiciones telescópicas. Resistente a la corrosión. Versión de medida 14 pensada específicamente para las acometidas.
