# AKHP - Válvula de esfera de PE-AD - Ø 110-90 - de Masa

- Propiedad del archivo: CONSTRUNARIO
- Formato: FIEBDC-3/2012
- Programa: Construnario Versión 3.51
- Fecha de los precios: 18/07/2017
- Divisa: EUR

**615428** u AKHP - Válvula de esfera de PE-AD - Ø 110-90 - de Masa
Precio: 1130.68
Accesorio compacto de PE-AD. Conjunto de toma simple y válvula de bola premontada en fábrica con extremo de tubo recto para ahorrar espacio y costes en montaje horizontal, especialmente en acometidas. Para taladrado sin fugas ni virutas hasta hasta 16 bar (agua) o 10 bar (gas) mediante equipos de taladrado convencionales (recomendamos Hütz & Baumgarten). Con resistencia calefactora vista para una transmisión óptima del calor. Registrado por DVGW. Reg.nº DG-8631AU2252 y DG-8631AU2253.
