# KHPV-GAS - Válvula de esfera en PE-AD - sin venteos - Ø 63-0VE - de Masa

- Propiedad del archivo: CONSTRUNARIO
- Formato: FIEBDC-3/2012
- Programa: Construnario Versión 3.51
- Fecha de los precios: 15/03/2016
- Divisa: EUR

**KHP0VE063GPL** u KHPV-GAS - Válvula de esfera en PE-AD - sin venteos - Ø 63-0VE - de Masa
Precio: 196.65
Pieza compacta en PE-AD para soldar con manguitos elctrosoldables FRIALEN MB y UB. No es necesaria la protección contra la corrosión. Apertura y cierre con topes definidos. Válvulas homologadas por REPSOL GAS KHP con uno o dos venteos con adaptador y tulipa según Repsol Gas.
