# KHPV-GAS - Válvula de esfera en PE-AD - con un venteos - Ø 63-1VE - de Masa

- Propiedad del archivo: CONSTRUNARIO
- Formato: FIEBDC-3/2012
- Programa: Construnario Versión 3.51
- Fecha de los precios: 14/02/2018
- Divisa: EUR

**KHP1VE063GPL** u KHPV-GAS - Válvula de esfera en PE-AD - con un venteos - Ø 63-1VE - de Masa
Precio: 470.86
Pieza compacta en PE-AD para soldar con manguitos elctrosoldables FRIALEN MB y UB. No es necesaria la protección contra la corrosión. Apertura y cierre con topes definidos. Válvulas homologadas por REPSOL GAS KHP con uno o dos venteos con adaptador y tulipa según Repsol Gas.
