# KHP-GAS - Válvula de esfera en PE-AD - Ø 32 - de Masa

- Propiedad del archivo: CONSTRUNARIO
- Formato: FIEBDC-3/2012
- Programa: Construnario Versión 3.51
- Fecha de los precios: 15/03/2016
- Divisa: EUR

**612490GPL** u KHP-GAS - Válvula de esfera en PE-AD - Ø 32 - de Masa
Precio: 57.44
- Presión de servicio máxima admisible 10 bar (gas). Accesorio compacto de PE-AD con extremos rectos para instalar con manguitos FRIALEN UB o MB. No necesita protección anticorrosiva. Apertura y cierre con topes definidos. Válvulas homologadas por GAS NATURAL Y REPSOL GAS En el precio están incluidos: • Válvula • Tulipa
