# FBS - Ø 90-250 - longitud 0,9 a 1,3 mm - acero inoxidable - de Masa

- Propiedad del archivo: CONSTRUNARIO
- Formato: FIEBDC-3/2012
- Programa: Construnario Versión 3.51
- Fecha de los precios: 28/09/2017
- Divisa: EUR

**616316** u FBS - Ø 90-250 - longitud 0,9 a 1,3 mm - acero inoxidable - de Masa
Precio: 169.44
Conjunto de varilla y vaina. Para operar la válvula FRIALOC PE desde la tapa de registro de acera. Óptimamente combinada se puede alargar individualmente a la altura de cobertura requerida. Con acoplamiento KlickFix para facilitar el montaje. Fabricada de acero galvanizado o acero inoxidable.
