# EBS - Set de montaje para válvulas de perforación - Ø 0,9-1,3 - de Masa

- Propiedad del archivo: CONSTRUNARIO
- Formato: FIEBDC-3/2012
- Programa: Construnario Versión 3.51
- Fecha de los precios: 14/02/2018
- Divisa: EUR

**615335** u EBS - Set de montaje para válvulas de perforación - Ø 0,9-1,3 - de Masa
Precio: 113.73
Conjunto de varilla y vaina de accionamiento telescópica para operar el FRIALEN DAV desde la tapa de registro de acera. En el rango indicado regulable sin escalones ni herramienta, incluso montado. Resistente en todas las posiciones telescópicas. Resistente a la corrosión. Medida L válida para DAV D1 = 90–125. Para DAV D1< 90, por favor, –50 mm o D1> 125, por favor, calcular +50 mm (ver medida L del DAV).
