# Con mini escaner lector de código de barras - de Masa

- Propiedad del archivo: CONSTRUNARIO
- Formato: FIEBDC-3/2012
- Programa: Construnario Versión 3.51
- Fecha de los precios: 18/07/2017
- Divisa: EUR

**611103** u Con mini escaner lector de código de barras - de Masa
Precio: 7652.25
Unidad de fusión para la soldadura mediante accesorios de electrofusión de tubos de cualquier tamaño (hasta DN 900). Display gráfico de gran tamaño para un fácil manejo. Conexión USB para la transmisión de datos FRIATEC Memory-Stick (incluido). Salida de datos en el formato de base de vía datos FRIATRACE, como ficheros PDF o CSV. Certificado de supervisor para el ajuste personalizado de las funciones (p. ej. bloqueo de funciones, fijación de operaciones forzadas, etc.) Con lápiz óptico o lector de código de barras, bolsillo para guardar los adaptadores, introducción de coordenadas GPS, introducción de texto informativo mediante código de barras, selección del idioma, ajuste el volumen del zumbador, introducción manual de emergencia. Cable de conexión (4 m) y cable de red (5 m) extra largos. Peso aproximado 12,8 kg. Suministrado en una práctica caja de aluminio de protección para el transporte.
