# DAV (KIT) - Ø 160-40 - de Masa

- Propiedad del archivo: CONSTRUNARIO
- Formato: FIEBDC-3/2012
- Programa: Construnario Versión 3.51
- Fecha de los precios: 15/03/2016
- Divisa: EUR

**615629** u DAV (KIT) - Ø 160-40 - de Masa
Precio: 354.40
Componente compacto de PE-AD sin uniones roscadas. Husillo de accionamiento de acero fino 1.4305. No se necesita re-aislamiento. Para taladrado sin fugas ni virutas hasta 16 bar (agua) o 10 bar (gas). Taladro integrado con tope superior e inferior, guiado en casquillo metálico. Máx. 10 vueltas para abrir/cerrar. Con resistencia calefactora vista para una transmisión óptima del calor. Válvula de corte de servicio libre de mantenimiento, accionable con varilla (p. ej. FRIALEN EBS). El extremo macho inyectado está dimensionado para realizar hasta dos soldaduras. Utilizar llave de cuadradillo tamaño 14. Registrado por DVGW. Reg. nº DV-6611AU7039, DV-6611AU2254 y DV-6611AU2255
