# Unitop - adaptadores en ángulo para conexiones por socket 4.0 mm - de Masa

- Propiedad del archivo: CONSTRUNARIO
- Formato: FIEBDC-3/2012
- Programa: Construnario Versión 3.51
- Fecha de los precios: 15/02/2018
- Divisa: EUR

**613241** u Unitop - adaptadores en ángulo para conexiones por socket 4.0 mm - de Masa
Precio: 47.74
Dispositivo de fijación para las tomas de derivación simple SA-UNI DN 250 a DN 710 con salidas DN 90, DN110, DN 125 y DN 160. Se suministra en un maletín de aluminio.
