# RPS - Set prolongador - de Masa

- Propiedad del archivo: CONSTRUNARIO
- Formato: FIEBDC-3/2012
- Programa: Construnario Versión 3.51
- Fecha de los precios: 28/09/2017
- Divisa: EUR

**613715** u RPS - Set prolongador - de Masa
Precio: 773.08
Set prolongador
