# FWAB XL 110 - Broca de perforación - de Masa

- Propiedad del archivo: CONSTRUNARIO
- Formato: FIEBDC-3/2012
- Programa: Construnario Versión 3.51
- Fecha de los precios: 15/02/2018
- Divisa: EUR

**613833** u FWAB XL 110 - Broca de perforación - de Masa
Precio: 1780.54
FWAB XL para la perforación de tubos de PE-AD. Con sistema de despresurización a través de la salida de los accesorios SA-XL. Consistente en una sierra cortante del DN elegido, un adaptador SDS max, extensión para el adaptador, broca central y cavidad para alojamiento de la viruta. Se debe utilizar un taladro eléctrico. Se entrega en un maletín de aluminio.
